# AUSSCHREIBEN.DE
Specification (GAEB 90, DA81)
Currency: _

## AUSSCHREIBEN.DE - Triflex English
Date: 06.04.22

### Lot 01 Triflex Crack Dressing - Partial waterpr

#### Section 01.01 Disposal

**01.01.0001 Disposal**
Disposal of all waste and hazardous waste materials in
accordance with the current applicable laws and
implementing regulations.
Unit: psch

*Note*
Triflex Crack Dressing
Partial waterproofing system (OS 10)

Construction project: '...'
Architect/client: '...'

Preliminary remarks:

Work is carried out using products from the Mindenbased company Triflex GmbH & Co. KG.

The offer is for the procurement and installation of
the Triflex Crack Dressing fleece-reinforced partial
waterproofing system as per VV TB, Part C, No. C 3.12
(OS 10). The system design has a general building
supervisory authority test certificate (abP) as per VV
TB, Part C, No. C 3.12 (OS 10).
The system design meets the requirements of class OS 10
as per DIN 18532, Part 6 and the respective valid
version of the DBV data sheet for multi-storey car
parks and underground car parks.

Compliance with all applicable guidelines is taken into
account and required for the different recommended
system build-ups using Triflex products.

Before the contract is awarded, contractors must prove
that they have been trained in the application of
Triflex products. Otherwise, instruction by a trainer
shall be provided on-site.

The quantities contained herein shall be checked on the
building site.

Billing shall be based on measurements conducted
jointly by the contractor and client.

The waterproofing system must be applied so as to
prevent rainwater from penetrating the system structure
in the event that work is interrupted.

For disposal of rubble, the cartage and landfill costs
shall be included in the individual prices or itemised
separately.

Concerns about prior work performed by other
contractors shall be communicated to the client in
writing immediately, ideally before work begins.

It is recommended that the bidder view the work site
prior to submitting a tender.

If alterations or special work not included herein
become necessary after work has commenced, detailed
notification shall be given before going ahead with
such alterations or special work, and the work shall
subsequently be billed separately.

Unless explicitly stated otherwise, all work shall be
regarded as a comprehensive turnkey service, including
the supply of all required materials and ancillary
services.

Multi-storey car park coatings and traffic markings are
subject to constant loads and wear in accordance with
the level of use.

The system build-up must be adapted by the expert
planner to meet the project-specific requirements.
Detailed tender texts must be created by the planner on
his or her own authority. There is no specific project
consultation associated with the issue of these draft
specifications. The preparation of drafts is a nonobligatory service provided by Triflex. Any legal
claims from this service are excluded.

The bases for the implementation of concrete repairs
which are relevant to stability, are the rules and
directives introduced in the German federal states as
Technical Building Regulations as per VV TB, Part A,
No. A 1.2.3.2 and VV TB, Part C, No. C 3.12.

The contract comprises the following components:
· Specifications
· System description, system drawings and
manufacturer'?s product information
· DIN 18202 Tolerances for building construction
· The rules and directives introduced in the German
federal states as Technical Building Regulations as per
VV TB, Part C, No. C 3.12
· Building code regulations
· Accident prevention regulations
· German Construction Contract Procedures (VOB), Part B
in the versions valid at the time of conclusion of the
contract.

System and product characteristics:
· Full-surface fleece-reinforced waterproofing system
based entirely on PMMA resin (polymethyl methacrylate)
· Withstands high mechanical loads
· Shear-resistant construction
· Seamless
· System-integrated detail solutions
· Full-surface adhesion and resistant to infiltration
from below
· Enhanced dynamic crack-bridging Class 4.2 (-20 °C) as
per DIN EN 1062-7
· Cold-applied
· Fast-curing
· Ready for vehicle traffic after approx. 3 hours (+20
°C)
· Chemical-resistant, resistant to de-icing salt.
· Weather and UV-resistant (UV, IR)
· Butyl-free
· Solvent-free
· Non-slip (version 1 and 2)
· Meets the requirements of class OS 10 as per the
respective valid version of DIN 18532 Part 6 and the
DBV data sheet for multi-storey car parks and
underground car parks
· Conditions for use as per manufacturer'?s system and
product descriptions (e.g. minimum application
temperature 0 °C substrate moisture max. substrate
moisture 6 % by weight, surface temperature min. +3°C
above dew point)
· General building supervisory authority test
certificate for class OS 10 (abP) as per VV TB, Part C,
No. C 3.12 (OS 10)
· The OS 10 test certificate is based on the German
test standards Rili SIB for reinforced concrete
substrates.
· The surface protection of the waterproofing, versions
1 and 2, with Triflex Cryl M 264 is certified with a
test certificate as having wear resistance of 8 million
wheel passages.
· The waterproofing systems within the system design
with Triflex ProDetail are covered by a European
Technical Approval (ETA) issued by the German approval
body for non-regulated construction products and types
of construction, the Deutsches Institut für Bautechnik
(DIBt), and meet the requirements of the EU'?s
Construction Products Directive (CE mark) in accordance
with ETAG No. 005 in the highest usage category.
· Key characteristics of the waterproofing with regard
to resistance to hydrolysis, root and rhizomeresistance (FLL standards) and a leak test up to min. 5
bar can also be certified by test reports.

Last updated: 03/2022

*Note*
Performance properties of Triflex Crack Dressing as per
the DAfStb repair guideline and the DBV data sheet for
multi-storey car parks and underground car parks (2018)
and additional performance properties:

LineCharacteristicsTest methodRequirementTriflex
ProPark1Abrasion resistance

Wear resistance (BCA)DIN EN ISO 5470-1

DIN EN 13892-4Mass loss < 3000 mg
Friction wheel: H22/1000
Cycles/load 1000 g
The requirements of DIN EN 13813 must also be met. (see
section A 3.2).
At least class A$1 as per DIN EN 13813fulfilled

fulfilled2CO2 permeabilityDIN EN 1062-6sd > 50
mfulfilled3Water vapour permeabilityDIN EN ISO
7783Class II 5 m =? sd =? 50 mfulfilled4Capillary water
absorption and water permeabilityDIN EN 1062-3w < 0.1
kg/(m² x h0.5)fulfilled5Bond strength as per testing
for temperature change tolerance
For outdoor usages under the influence of de-icing
salts: Thunder shower exposure (temperature shock)
(10x) and thermal cycling with alternating
freezing/thawing with exposure to de-icing salt (50x)

DIN EN 13687-2

DIN EN 13687-1After thermal cycling
a) No cracks, bubbles, detachment
b) Pull-off trial =? 1.5 (1.0) N/mm²

fulfilled

fulfilled6Resistance to strong chemical attack
Class I: 3d without pressure
Test liquids: Groups 1, 3 and 10 according to DIN EN
13529DIN EN 1352924 hrs after removing the coating from
the test liquid, reduction of the hardness by less than
50 % when measuring after the indentation hardness test
according to Buchholz, EN ISO 2815, or Shore hardness,
EN ISO 868fulfilled7Dynamic crack-bridging capabilities
After conditioning according to DIN EN 1062-11, 4.1 - 7
days at 70 °C for reactive resin systemsDIN EN 1062-7B
4.2 (-20 °C) and A 3 (20 °C) (according to DIN EN 1062-
7)fulfilled8ImpermeabilityDIN EN 14224:2010 and ETAGNo
water penetrationfulfilled9Impact strengthDIN EN ISO
6272-2Class I, =? 4 Nm fulfilled10Pull-off trialDIN EN
1542=? 1.5 (1.0) N/mm² fulfilled11Fire classification
after applicationDIN EN 13501-1 V1: Bfl-s1
V2: Bfl-s1
V3: Bfl-s112Grip / slip resistanceDIN EN 13036-4 Class
III: > 55 units tested in wet condition
(outside)fulfilled13Wheel passages over the wearing
layer of the waterproofing, version 1 and 2, with
Triflex Cryl M 264 8 million wheel
passagesfulfilled14Artificial weathering as per DIN EN
1062-11:2002-10, 4.2 (exposure to UV radiation and
moisture)DIN EN 1062-11:2002-10, 4.2No visible faults
after 2000 hfulfilled15Non-slip classDIN 51130 V1: R13
V6
V2: R13 V616Dynamic crack-bridging capabilities on
concrete for Triflex ProPark in the surface areaDIN EN
1062-7Maximum crack expansion of 3 mmfulfilled17Crack
bridging RTP-BEL-B, Part 3 (issue 1995)Dynamic: 0.55 mm

at -20 °Cfulfilled 18Fire classification of the
markingsDIN EN 13501-1 Bfl-s1

#### Section 01.02 General

**01.02.0001 Building site preparation**
Unit: psch

**01.02.0002 Container**
Delivery, set-up, provision and off-site transportation
of a material and device container.
Unit: psch

**01.02.0003 Power supply**
Provision of power supply for alternating and threephase current, to be removed on completion of the
building project.
Unit: psch

**01.02.0004 Water supply**
Provision of water supply for the necessary cleaning
tasks, to be removed on completion of the building
project.
Unit: psch

**01.02.0005 Fence around building site**
Provision of fence for the entire period of the
building project, to be adapted as required by the
individual work stages.
Unit: psch

**01.02.0006 Re-routing of traffic**
Implementing measures to re-route traffic, such as road
signs, traffic light system etc., setting up any
necessary devices, adapting in accordance with progress
of the building project and removing on completion of
the building project.
Unit: psch

**01.02.0007 Activated carbon filter**
Supply, set-up, operation and removal of an activated
carbon filter of sufficient dimensions for cleaning the
exhaust air of odorous monomer pollution due to PMMA
emissions. The system must be checked regularly and the
activated carbon must also be replaced regularly.
Replacement of the activated carbon is remunerated
separately.

Type LAK-825-PE carbon air filter:
Activated carbon filter for removal of organic
compounds from an air flow.
· Diameter: 1,300 mm
· Filling quantity: 825 kg activated carbon
· Consumptiontric flow rate: max. 1,000 m³/hr.
· Type GUT-L40-2 activated carbon
· Hard coal based extruded activated carbon for removal
of organic compounds in an air flow.
· Stick diameter: 4 mm
· BET surface area: 950 m²/g
· Lodine value approx.: 900 mg/g
· Bulk density: approx. 500 +/- 30 kg/m³
· MBA 600-T radial fan
· Medium-pressure radial fan for simultaneous operation
of multiple activated carbon filters.
· Consumptiontric flow rate: max. 4,000 m³/hr. (Filter
operation)
· Power: 11 kW
· Sound pressure level: 90 dB
Commissioning time: '.........' months
Unit: psch

#### Section 01.03 Structure and substrate inspection

**01.03.0001 Cavities**
Checking for cavities by tapping the existing concrete
surfaces with a hammer or chain, and marking any areas
accordingly.
Unit: psch

**01.03.0002 Adhesive tensile strength**
Determining and recording the specified adhesive
tensile strength of the existing substrate using a
suitable gauge (e.g. a Freundl unit).
Number of measurements: '.........'
Unit: psch

**01.03.0003 Compressive strength**
Determining and recording the compressive strength of
the existing concrete substrate using a Schmidt Hammer.
Number of measurements: '.........'
Unit: psch

**01.03.0004 Moisture content**
Determining and recording the moisture content of the
existing concrete substrate using a suitable gauge
(e.g. electronic moisture meter).
Number of measurements: '.........'
Unit: psch

**01.03.0005 Core sample**
Determining the layer configuration and each of the
layer thicknesses by taking a core sample.
Number of measurements: '.........'
Unit: psch

**01.03.0006 Analysis of core sample**
Determining the chloride content in the substrate by
testing the
core sample (see Item '.........').
Number of measurements: '.........'
Unit: psch

**01.03.0007 Checking gradient and unevenness**
Checking the existing substrate for sufficient
gradient, formation of puddles and unevenness.
Unit: psch

**01.03.0008 Site journal with continuous measuring**
Provision of suitable measuring devices for the
continuous measuring of air humidity, ground
temperature, air temperature and to determine the dew
point throughout the building project, incl. a site
journal with logging of measured values.
Unit: psch

#### Section 01.04 Substrate pre-treatment

**01.04.0001 Milling, version 1**
Removal of any contaminated surfaces on the concrete
with a suitable milling machine approx. 3-5 mm in depth
in order to ensure the adhesive property and soundness
of the substrate including acknowledgement of delivery,
off-site transportation and proper disposal of the
milled material.
Working width: 25 cm
Unit: m

**01.04.0002 Grinding**
Preparation of the substrate by grinding with suitable
abrasive tools, incl. cleaning, acknowledgement of
delivery, off-site transportation and proper disposal
of any rubble.
Working width: 25 cm
Unit: m

#### Section 01.05 Triflex Primer

**01.05.0001 Priming for concrete substrate**
On concrete and masonry substrates.
Priming with Triflex Cryl Primer 287.
Consumption: at least 0.35 kg/m²
Application according to the material manufacturer'?s
technical guidelines. Adhesion to the substrate must be
checked on a case-by-case basis.
Working width: 25 cm
Unit: m

**01.05.0002 Priming of resin-modified substrate**
For resin-modified substrates.
Priming with Triflex Pox Primer 116+ incl. dressing
with quartz sand, size 0.3-0.8 mm. Removal of any
surplus after curing.
Consumption of Triflex Pox Primer 116+: at least 0.30
kg/m²
Consumption of quartz sand 0.3-0.8 mm: at least 0.70
kg/m²
Application according to the material manufacturer'?s
technical guidelines. Adhesion to the substrate must be
checked on a case-by-case basis.
Working width: 25 cm
Unit: m

**01.05.0003 Priming of mineral substrate**
For mineral substrates in the surface.
Priming with Triflex Cryl Primer 287.
Consumption: at least 0.35 kg/m²
Application according to the material manufacturer'?s
technical guidelines. Adhesion to the substrate must be
checked on a case-by-case basis.
Working width: 25 cm
Unit: m

**01.05.0004 Pore-sealing primer**
For substrates with pinholes.
Priming with Triflex Cryl Primer 280.
Consumption: min. 0.80 kg/m², 2 working steps, 0.40
kg/m² each. Second working step after non-stick surface
Application according to the material manufacturer'?s
technical guidelines. Adhesion to the substrate must be
checked on a case-by-case basis.
Working width: 25 cm
Unit: m

**01.05.0005 Priming of asphalt**
For surfacing asphalt substrates
Priming with Triflex Cryl Primer 222.
Consumption: at least 0.40 kg/m²
Application according to the material manufacturer'?s
technical guidelines. Adhesion to the substrate must be
checked on a case-by-case basis.
Unit: m²

**01.05.0006 Priming of metal**
e.g. stainless steel, steel and zinc.
Priming with Triflex Metal Primer, incl. pre-cleaning
of the surface with Triflex Cleaner.
Consumption of Triflex Cleaner: at least 0.20 l/m²
Consumption of Triflex Metal Primer: approx. 0.08-0.10
l/m²
Application according to the material manufacturer'?s
technical guidelines. Adhesion to the substrate must be
checked on a case-by-case basis.
Unit: m²

#### Section 01.06 Triflex repairs

**01.06.0001 Repair mortar, mineral substrate (Rt >10 mm)**
Repairing defective spots on the existing mineral
substrate with Triflex Cryl RS 240 repair mortar in the
area of roughness depths Rt >10 mm.
Triflex Cryl RS 240, colour 7023, consumption: at least
2.20 kg/m² per mm layer thickness
Application according to the material manufacturer'?s
technical guidelines.
Average layer thickness: '.........'
Unit: m²

**01.06.0002 Repair mortar, bituminous substrate (Rt >10 mm)**
Repairing defective spots on the existing bituminous
substrate with Triflex Cryl RS 242 repair mortar in the
area of roughness depths Rt >10 mm.
Triflex Cryl RS 242, colour 7022, consumption: at least
2.20 kg/m² per mm layer thickness.
Application according to the material manufacturer'?s
technical guidelines.
Average layer thickness: '.........'
Unit: m²

**01.06.0003 Levelling coat, mineral substrate or asphalt (Rt >1 to 10 mm)**
Repairing defective spots on the existing mineral
substrate or asphalt with levelling coat with Triflex
DeckFloor basis in the area of roughness depths Rt >1
to 10 mm.
Triflex DeckFloor levelling coat made from 33 kg
Triflex DeckFloor with the addition of up to 20 kg
quartz sand (0.7-1.2 mm), grey finish, consumption of
at least 2.00 kg/m² per mm layer thickness.
Triflex Powder Thixo, addition depending on temperature
and the desired degree of thixotropy, approx. 2 %.
Application according to the material manufacturer'?s
technical guidelines.
Average layer thickness: '.........'
Unit: m²

**01.06.0004 Scratch coat, mineral substrate or asphalt (Rt >0,5 to 1,0 mm)**
Repairing defective spots on the existing mineral
substrate or asphalt with scratch coat with Triflex
DeckFloor basis in the area of roughness depths Rt >0.5
to 1.0 mm.
Triflex DeckFloor scratch coat made from 33 kg Triflex
DeckFloor with the addition of up to 10 kg quartz sand
(0.2-0.6 mm), grey finish, consumption of at least 2.00
kg/m² per mm layer thickness.
Application according to the material manufacturer'?s
technical guidelines.
Average layer thickness: '.........'
Unit: m²

#### Section 01.07 Triflex crack dressing

*Note*
Creation of crack dressing with Triflex ProPark,
including Triflex Special Fleece.
A general building supervisory authority test
certificate (AbP) for Triflex ProPark as per VV TB,
Part C, No. C 3.12 is available.

**01.07.0001 Crack dressing, version 1**
Creation of an all-round cut in the transition to the
old coating.
Creation of the waterproofing for the crack dressing
with Triflex ProPark, including Triflex Special Fleece.
Triflex ProPark, colour 7043, consumption at least 3.00
kg/m².
Application according to the material manufacturer'?s
technical guidelines.
Triflex Special Fleece strip width: 20 cm
Working width: 25 cm
(See Triflex system drawing Crack Dressings-1001)

System and product characteristics:
· Full-surface fleece-reinforced waterproofing system
based entirely on PMMA resin (polymethyl methacrylate)
· Withstands high mecha
· Shear-resistant construction
· Seamless
· System-integrated detail solutions
· Full-surface adhesion and resistant to infiltration
from below
· Enhanced dynamic crack-bridging class 4.2 (-20 °C) as
per DIN EN 1062-7
· Cold-applied
· Fast-curing
· Ready for vehicle traffic after approx. 3 hours (+20
°C)
· Chemical-resistant, resistant to de-icing salt
· Weather and light resistant,(UV, IR)
· Butyl-free
· Solvent-free
· Non-slip (version 1 and 2)
· Meets the requirements for class OS 10 as per the
respective valid version of DIN 18532 Part 6 and the
DBV data sheet for multi-storey car parks and
underground car parks
· Conditions for use as per manufacturer'?s system and
product descriptions (e.g. minimum application
temperature 0 °C, substrate moisture max. substrate
moisture 6 wt%, surface temperature min. +3 °C above
dew point)
· General building supervisory authority test
certificate for class OS 10 (abP) as per VV TB, Part C,
No. C 3.12 (OS 10)
· The OS 10 test certificate is based on the German
test standards Rili SIB for reinforced concrete
substrates.
· The surface protection of the waterproofing, versions
1 and 2, with Triflex Cryl M 264 is certified with a
test certificate as having wear resistance of 8 million
wheel passages.
Unit: m

**01.07.0002 Crack dressing, version 2**
Marking of a strip 20 cm in width positioned centrally
to the crack and appropriate pre-treatment.
Creation of the waterproofing for the crack dressing
with Triflex ProPark, including Triflex Special Fleece.
Triflex ProPark, colour 7043, consumption at least 3.00
kg/m².
Application according to the material manufacturer'?s
technical guidelines.
Triflex Special Fleece strip width: 20 cm
Working width: 25 cm
(See Triflex system drawing Crack Dressings-1002)

System and product characteristics:
· Full-surface fleece-reinforced waterproofing system
based entirely on PMMA resin (polymethyl methacrylate)
· Withstands high mechanical loads
· Shear-resistant construction
· Seamless
· System-integrated detail solutions
· Full-surface adhesion and resistant to infiltration
from below
· Enhanced dynamic crack-bridging class 4.2 (-20 °C) as
per DIN EN 1062-7
· Cold-applied
· Fast-curing
· Ready for vehicle traffic after approx. 3 hours (+20
°C)
· Chemical-resistant, resistant to de-icing salt
· Weather and light resistant (UV, IR)
· Butyl-free
· Solvent-free
· Non-slip (version 1 and 2)
· Meets the requirements for class OS 10 as per the
respective valid version of DIN 18532 Part 6 and the
DBV data sheet for multi-storey car parks and
underground car parks
· Conditions for use as per manufacturer'?s system and
product descriptions (e.g. minimum application
temperature 0 C, substrate moisture max. substrate
moisture 6 wt%, surface temperature min. +3 °C above
dew point)
· General building supervisory authority test
certificate for class OS 10 (abP) as per VV TB, Part C,
No. C 3.12 (OS 10)
· The OS 10 test certificate is based on the German
test standards Rili SIB for reinforced concrete
substrates
· The surface protection of the waterproofing, versions
1 and 2, with Triflex Cryl M 264 is certified with a
test certificate as having wear resistance of 8 million
wheel passages.
Unit: m

**01.07.0003 Crack dressing, version 3**
Marking of a strip 20 cm in width positioned centrally
to the crack and appropriate pre-treatment.
Creation of the waterproofing for the crack dressing
with Triflex ProPark, including Triflex Special Fleece.
Triflex ProPark, colour 7043, consumption at least 3.00
kg/m².
Application according to the material manufacturer'?s
technical guidelines.
(See Triflex system drawing Crack Dressings-1003)
Triflex Special Fleece strip width: 20 cm
Working width: 25 cm

System and product characteristics:
· Full-surface fleece-reinforced waterproofing system
based entirely on PMMA (polymethyl methacrylate)
· Withstands mechanical loads
· Shear-resistant construction
· Seamless
· Full-surface adhesion and resistant to infiltration
from below
· Enhanced dynamic crack-bridging class 4.2 (-20 °C) as
per DIN EN 1062-7
· Cold-applied
· Fast-curing
· Ready for vehicle traffic after approx. 45 min. (+20
°C)
· Chemical-resistant, resistant to de-icing salt
· Weather and light resistant (UV, IR)
· Butyl-free
· Solvent-free
· Conditions for use as per manufacturer'?s system and
product descriptions (e.g. minimum application
temperature 0 °C, substrate moisture max. substrate
moisture 6 wt%, surface temperature min. +3 °C above
dew point)
Unit: m

**01.07.0004 Wearing layer, version 1 and 2: Triflex Cryl M 264**
Creation of a surfacing solution (protection and wear
layer) for high loads and stresses.
Coating of surface with Triflex Cryl M 264.

The surface protection of the waterproofing with
Triflex Cryl M 264 is certified with a test certificate
as having wear resistance of 8 million wheel passages.

Triflex Cryl M 264, colour 7043, consumption at least
4.00 kg/m²
Application according to the material manufacturer'?s
technical guidelines.
Working width: 25 cm
(See Triflex system drawing Crack Dressing-1001 and
Crack Dressing-1002)
Unit: m

#### Section 01.08 Triflex Marking

**01.08.0001 Thick-layer marking, parking bays**
Marking of parking bays with Triflex Cryl M 266. Width
of outline: 10 cm incl. tape.
Consumption: at least 4.00 kg/m².
Application according to the material manufacturer'?s
technical guidelines, see Triflex DMS, version 1.
Colour: '.........' at the discretion of the client.
Unit: m

**01.08.0002 Thick-layer marking, disabled parking bays**
Marking of disabled parking bays with Triflex Cryl M
266, incl. taping and, where required, provision of
template.
Consumption: at least 4.00 kg/m².
Application according to the material manufacturer'?s
technical guidelines, see Triflex DMS, version 1.
Colour: '.........' at the discretion of the client.
Unit: pc

**01.08.0003 Thick-layer marking, direction arrows**
Marking of direction arrows with Triflex Cryl M 266,
incl. taping and, where required, provision of
template. To include the following arrows
- Straight: '.........' pcs.
- Left: '.........' pcs.
- Right: '.........' pcs.
Consumption: at least 4.00 kg/m².
Application according to the material manufacturer'?s
technical guidelines, see Triflex DMS, version 1.
Colour: '.........' at the discretion of the client.
Unit: pc

**01.08.0004 Thin-layer marking, parking bays**
Marking of parking bays with Triflex Cryl Finish 209.
Width of outline: 10 cm incl. tape.
Consumption: at least 0.70 kg/m².
Application according to the material manufacturer'?s
technical guidelines, see Triflex DMS, version 2.
Colour: '.........' at the discretion of the client.
Unit: m

**01.08.0005 Thin-layer marking, disabled parking bays**
Marking of disabled parking bays with Triflex Cryl
Finish 209, incl. taping and, where required, provision
of template.
Consumption: at least 0.70 kg/m².
Application according to the material manufacturer'?s
technical guidelines, see Triflex DMS, version 2.
Colour: '.........' at the discretion of the client.
Unit: pc

**01.08.0006 Thin-layer marking, direction arrows**
Marking of direction arrows with Triflex Cryl Finish
209, incl. taping and, where required, provision of
template. To include the following arrows
- Straight: '.........' pcs.
- Left: '.........' pcs.
- Right: '.........' pcs.
Consumption: at least 0.70 kg/m².
Application according to the material manufacturer'?s
technical guidelines, see Triflex DMS, version 2.
Colour: '.........' at the discretion of the client.
Unit: pc

#### Section 01.09 Hourly rates

**01.09.0001 Foreman**
Hourly rate of a foreman.
Unit: h

**01.09.0002 Skilled trade worker**
Hourly rate of a skilled trade worker.
Unit: h

**01.09.0003 Assistant**
Hourly rate of an assistant.
Unit: h

#### Section 01.10 Materials

**01.10.0001 Materials**
Material consumption upon proof.
Unit: kg
